# Aditivo impermeabilizante y de cristalización para reducir la permeabilidad del hormigón, Sika WT-200 P de Sika

- Propiedad del archivo: CONSTRUNARIO
- Formato: FIEBDC-3/2012
- Programa: Construnario Versión 3.51
- Fecha de los precios: 06/06/2024
- Divisa: EUR

**SIK_488829** kg Aditivo impermeabilizante y de cristalización para reducir la permeabilidad del hormigón, Sika WT-200 P de Sika
Sika® WT-200 P es un aditivo resistente al agua y de impermeabilización cristalina, que se utiliza para reducir la permeabilidad del hormigón y mejorar las capacidades de "autocuración" del hormigón. Sika® WT-200 P consiste en una mezcla de cementos, amino alcoholes y fillers. Estos materiales activos formarán materiales no solubles en toda la estructura porosa y de capilares del hormigón, y sellarán el hormigón permanentemente contra la penetración de agua y otros líquidos. Además, la fórmula especial y los componentes de Sika® WT-200 P mejoran las propiedades "autocurativas" del hormigón y mejorarán la capacidad de sellar las fisuras en el hormigón. Sika® WT-200 P tiene las siguientes características y beneficios: Reducción de la penetración del agua bajo presión. Reducción de la absorción de agua. Mejora de las propiedades de "autocuración" del hormigón. Usos Sika® WT-200 P ha sido específicamente formulado para la producción de hormigón impermeable de alta calidad. Sika® WT-200 P puede ser usado en cualquier estructura impermeable bajo / dentro / sobre rasante de suelo como: Sótanos. Estacionamientos. Túneles. Piscinas. Estructuras de retención de agua. Presas. Estructuras de tratamiento de aguas residuales. Instalaciones comerciales subterráneas (centros comerciales, centros de transporte, etc.) Ventajas Sika® WT-200 P consiste en una mezcla de cementos, amino alcoholes y fillers. Estos materiales activos formarán materiales no solubles en toda la estructura porosa y de capilares del hormigón, y sellarán el hormigón permanentemente contra la penetración de agua y otros líquidos. Además, la fórmula especial y los componentes de Sika® WT-200 P mejoran las propiedades "autocurativas" del hormigón y mejorarán la capacidad de sellar las fisuras en el hormigón. Sika® WT-200 P tiene las siguientes características y beneficios: Reducción de la penetración del agua bajo presión. Reducción de la absorción de agua. Mejora de las propiedades de "autocuración" del hormigón. Mejora de la resistencia contra el ataque químico. Reducción de la transmisión de vapor. Envases Cubos con 10 bolsas hidrosolubles de 1.75 kg Color Polvo grisáceo Código EAN: 7612895201887
