# Resina epoxi para anclajes químicos. Cartuchos de doble émbolo, Sika AnchorFix-3030 de Sika

- Propiedad del archivo: CONSTRUNARIO
- Formato: FIEBDC-3/2012
- Programa: Construnario Versión 3.51
- Fecha de los precios: 30/07/2024
- Divisa: EUR

**SIK_525342** u Resina epoxi para anclajes químicos. Cartuchos de doble émbolo, Sika AnchorFix-3030 de Sika
Precio: 26.62
Sika AnchorFix®-3030 es un adhesivo de altas prestaciones, bicomponente, tixotrópico, a base de resina epoxi, para la realización de anclajes de varillas roscadas y barras de acero en hormigón fisurado o no fisurado, mediante taladro seco o húmedo Tiempo abierto prolongado Se puede utilizar en hormigón húmedo Alta capacidad de carga Código EAN: 7612895328676
