# Desactivador de superficies en base agua para revestimientos de hormigón, SikaCem Desactivant 4-6 de Sika. Blanco

- Propiedad del archivo: CONSTRUNARIO
- Formato: FIEBDC-3/2012
- Programa: Construnario Versión 3.51
- Fecha de los precios: 30/07/2024
- Divisa: EUR

**SIK_537977** kg Desactivador de superficies en base agua para revestimientos de hormigón, SikaCem Desactivant 4-6 de Sika. Blanco
Precio: 6.96
SikaCem® Desactivante 4-6 es un retardador superficial en base agua que desactiva un espesor entre 4-6 mm. SikaCem® Desactivante 4-6 aporta un excelente rendimiento de curado. USOS SikaCem® Desactivante 4-6 se puede utilizar para superficies de soleras externas públicas y privadas, como: ? Zonas peatonales ? Calzadas ? Aceras ? Sistemas viales de urbanizaciones ? Perímetro de piscinas ? Barreras de hormigón extruido CARACTERISTICAS / VENTAJAS SikaCem® Desactivante 4-6 permite la desactivación de una profundidad de 4 a 6 mm, y se recomienda su uso con granulometrías de Dmax de 12 a 20 mm. SikaCem® Desactivante 4-6 proporciona las siguientes ventajas : ? Aspecto estético con apariencia de áridos expuestos ? Antideslizamiento para vehículos y peatones ? Mejor resistencia al tráfico. Rendimientode curado con SikaCem® Desactivante 4-6 según la norma francesa NFP 18-370 es muy alto: ? 100% a 6 horas, ? 100% a 24 horas. Código EAN: 7612895385419
