# Mortero tixotrópico de tres componentes a base de resinas epoxi y cargas Sikadur-41+ de Sika. 11 Kg

- Propiedad del archivo: CONSTRUNARIO
- Formato: FIEBDC-3/2012
- Programa: Construnario Versión 3.51
- Fecha de los precios: 30/07/2024
- Divisa: EUR

**SIK_667593** u Mortero tixotrópico de tres componentes a base de resinas epoxi y cargas Sikadur-41+ de Sika. 11 Kg
Precio: 9.85
Mortero tixotrópico de tres componentes a base de resinas epoxi y cargas. Gris Código EAN: 7612895684819
