# Mortero de rejuntado por colada en obras de pavimentación urbana, Sika Fastfix-135 Color D de Sika. Gris

- Propiedad del archivo: CONSTRUNARIO
- Formato: FIEBDC-3/2012
- Programa: Construnario Versión 3.51
- Fecha de los precios: 30/07/2024
- Divisa: EUR

**SIK_704974** kg Mortero de rejuntado por colada en obras de pavimentación urbana, Sika Fastfix-135 Color D de Sika. Gris
Precio: 1.36
Sika FastFix®-135 Color D es un mortero cementoso de alto rendimiento, monocomponente, fluido, para juntas de pavimentos y losas, para cargas de tráfico bajas y altas. Código EAN: 7612895785257
