# Pintura de protección elástica para hormigón y mortero Sikagard-550 de Sika. Ral 7032

- Propiedad del archivo: CONSTRUNARIO
- Formato: FIEBDC-3/2012
- Programa: Construnario Versión 3.51
- Fecha de los precios: 31/07/2024
- Divisa: EUR

**SIK_718661** m Pintura de protección elástica para hormigón y mortero Sikagard-550 de Sika. Ral 7032
Precio: 16.67
Sikagard®-550 es un revestimiento anticarbonatación, protector, elástico, monocomponente, en base agua, para el hormigón. Su gran capacidad de puenteo de fisuras estáticas y dinámicas funciona en un amplio rango de temperaturas. La duradera formulación incluye materiales derivados de fuentes renovables, lo que reduce la huella de carbono del producto. Código EAN: 7612895821955
