# Adhesivo a base de resinas epoxi, de dos componentes, Sikadur®-32 Fix de Sika. Ambarino. Lote: 4Kg

- Propiedad del archivo: CONSTRUNARIO
- Formato: FIEBDC-3/2012
- Programa: Construnario Versión 3.51
- Fecha de los precios: 30/07/2024
- Divisa: EUR

**SIK_720715** kg Adhesivo a base de resinas epoxi, de dos componentes, Sikadur®-32 Fix de Sika. Ambarino. Lote: 4Kg
Precio: 42.04
Adhesivo de dos componentes, a base de resinas epoxi sin disolventes, reforzadas con polisulfuros, que aplicado sobre superficies de hormigón viejo proporciona una unión perfecta con hormigón fresco. Cumple con los requerimientos de UNE-EN 1504-4 Mostrar menos Posee muy buena adherencia sobre la mayoría de los soportes: hormigón, mortero, piedra, ladrillo, fi brocemento, aceros y metales, cristal y materiales sintéticos. Es impermeable a los líquidos y al vapor de agua. Endurece sin retracción. Código EAN: 7612895826325
