# Fibras de polipropileno multifilamento, Sikafiber® M-12 de Sika. Bolsa 600 g. Blanco

- Propiedad del archivo: CONSTRUNARIO
- Formato: FIEBDC-3/2012
- Programa: Construnario Versión 3.51
- Fecha de los precios: 30/07/2024
- Divisa: EUR

**SIK_766454** u Fibras de polipropileno multifilamento, Sikafiber® M-12 de Sika. Bolsa 600 g. Blanco
Precio: 6.12
SikaFiber® M-12 es una fibra de polipropileno monofilamento de 12 mm de longitud para la confección de hormigones y morteros. Perfecta dispersión en la masa del hormigón o mortero. Asegura la distribución homogénea y uniforme de las tensiones en la masa de hormigón o mortero, evitando la formación de fisuras y los consiguientes puntos débiles. Debido a su coeficiente de esbeltez y a su composición, es perfecta para reducir el fenómeno de spalling provocado en los hormigones/morteros sometidos a muy altas temperaturas. Usos Para diversos tipos de hormigón y morteros cementosos no estructurales que necesitan reducir la incidencia de la fisuración por retracción: Losas de hormigón. Hormigón y mortero de revestimiento en túneles, cavernas, estructuras enterradas como protección pasiva al fuego. Morteros. Revocos de fachada. Elementos prefabricados de hormigón. Revestimiento de canales. Sustituye a la armadura destinada a absorber las tensiones que se producen durante el fraguado y endurecimiento del hormigón. En cambio no sustituye a las armaduras principales obtenidas mediante cálculo. Ventajas Perfecta dispersión en la masa del hormigón o mortero. Asegura la distribución homogénea y uniforme de las tensiones en la masa de hormigón o mortero, evitando la formación de fisuras y los consiguientes puntos débiles. Debido a su coeficiente de esbeltez y a su composición, es perfecta para reducir el fenómeno de spalling provocado en los hormigones/morteros sometidos a muy altas temperaturas. La red de canales generados dentro del hormigón una vez desaparecido el material, permiten un escape perfecto del vapor de agua generado en el interior del hormigón o mortero. Reduce la fisuración por retracción. Aumenta la impermeabilidad. Reduce el riesgo de disgregación de la masa. Mejora la resistencia a compresión y a tracción. Aumenta la resistencia al impacto, reduciendo la fragilidad. Envases Bolsas de 600 g. Autodestruibles en la masa de hormigón o mortero. Caja de 30 bolsas Color Negro Código EAN: 8428868052665
