# Mortero autonivelante, a base de resinas epoxi, de 3 componentes, Sikadur-42+ LE de Sika. Lote: 20 Kg

- Propiedad del archivo: CONSTRUNARIO
- Formato: FIEBDC-3/2012
- Programa: Construnario Versión 3.51
- Fecha de los precios: 30/07/2024
- Divisa: EUR

**SIK_769125** kg Mortero autonivelante, a base de resinas epoxi, de 3 componentes, Sikadur-42+ LE de Sika. Lote: 20 Kg
Precio: 8.03
Mortero autonivelante, a base de resinas epoxi, de 3 componentes. Consumo: Aprox. 1,9 Kg por litro de mezcla. Código EAN: 7612895939292
