# Impermeabilizante líquido para mortero y hormigón, Sika®-1 de Sika. Exento de cloruros, amarillo. Garrafa: 5 Kg

- Propiedad del archivo: CONSTRUNARIO
- Formato: FIEBDC-3/2012
- Programa: Construnario Versión 3.51
- Fecha de los precios: 30/07/2024
- Divisa: EUR

**SIK_93668** kg Impermeabilizante líquido para mortero y hormigón, Sika®-1 de Sika. Exento de cloruros, amarillo. Garrafa: 5 Kg
Precio: 2.28
Aditivo impermeabilizante de fraguado normal para mortero y hormigón. Dispersión viscosa de color amarillo que no contiene cloruros. Reacciona con el cemento durante el proceso de hidratación dando origen a sustancias minerales que obturan la red capilar, proporcionando de esta manera elevada impermeabilidad al mortero u hormigón. Usos Aditivo impermeabilizante de mortero para revestimientos de: Piscinas, depósitos, depuradoras. Canales, pozos, alcantarillas. Fachadas, paredes, sótanos, etc. También como impermeabilizante de hormigón en: Obras subterráneas, túneles y galerías. Cimentaciones, muros de contención, pantallas. Piscinas, depósitos, depuradoras. Canales, acequias, etc. Ventajas Reacciona con el cemento durante el proceso de hidratación dando origen a sustancias minerales que obturan la red capilar, proporcionando de esta manera elevada impermeabilidad al mortero u hormigón. Envases Garrafas de 5 y 25 kg Color Líquido amarillo Código EAN: 8428868002400
