# Pintura de protección y decorativa para fachadas con terminación lisa, SikaColor-671 W de Sika. A045

- Propiedad del archivo: CONSTRUNARIO
- Formato: FIEBDC-3/2012
- Programa: Construnario Versión 3.51
- Fecha de los precios: 30/07/2024
- Divisa: EUR

**SIK_694518** kg Pintura de protección y decorativa para fachadas con terminación lisa, SikaColor-671 W de Sika. A045
Precio: 5.83
Pintura de protección impermeable, anticarbonatación y decorativa, monocomponente a base de resinas acrílicas en dispersión acuosa, que produce una superficie de acabado liso en color Alta resistencia a la difusión del CO2, reduciendo la velocidad de carbonatación Permeable al vapor de agua, permitiendo respirar al soporte. Excelente resistencia al envejecimiento y a la intemperie. Impermeable al agua de lluvia. Código EAN: 7612895758640
