# Mortero hidrofugado en masa a la cal con propiedades autolavables y efecto perla, SikaMur®-150 Pearl de Sika, ivory 88

- Propiedad del archivo: CONSTRUNARIO
- Formato: FIEBDC-3/2012
- Programa: Construnario Versión 3.51
- Fecha de los precios: 30/07/2024
- Divisa: EUR

**SIK_664312** u Mortero hidrofugado en masa a la cal con propiedades autolavables y efecto perla, SikaMur®-150 Pearl de Sika, ivory 88
Precio: 20.25
Mortero hidrofugado e impermeable en masa, a base de cemento y cal, con propiedades autolavables y efecto perla. SikaMur®-150 Pearl es un mortero coloreado con efecto hidrófugo e impermeable en masa, monocomponente, a base de cemento, cal, aditivos, fibras de vidrio, pigmentos y áridos seleccionados para regularización y revestimiento de fachadas. Mortero que incorpora aditivos especiales para hidrofugación e impermeabilización en masa, no sólo en superficie, proporcionando un efecto perleo en la fachada. También incorpora fibras de vidrio en su composición, mejorando las propiedades del mortero. Convierte la fachada en autolavable. Código EAN: 7612895679372
