# Mortero monocapa para la decoración e impermeabilización de fachadas, Cotegran 2000 M de Sika, naranja 14

- Propiedad del archivo: CONSTRUNARIO
- Formato: FIEBDC-3/2012
- Programa: Construnario Versión 3.51
- Fecha de los precios: 30/07/2024
- Divisa: EUR

**SIK_721861** u Mortero monocapa para la decoración e impermeabilización de fachadas, Cotegran 2000 M de Sika, naranja 14
Precio: 9.65
Revestimiento continuo semiligero para el acabado decorativo de fachadas y su protección. Adherencia perfecta y contínua sobre el soporte Aplicación manual o mecánica, mediante máquina de proyección de mortero Buena resistencia mecánica
