# Mortero acrílico de acabado fino, Sika ® ThermoCoat-5 ES TF de Sika, A052

- Propiedad del archivo: CONSTRUNARIO
- Formato: FIEBDC-3/2012
- Programa: Construnario Versión 3.51
- Fecha de los precios: 30/07/2024
- Divisa: EUR

**SIK_695075** kg Mortero acrílico de acabado fino, Sika ® ThermoCoat-5 ES TF de Sika, A052
Precio: 4.30
Sika® ThermoCoat-5 ES TF, es un revestimiento acrílico mineral en dispersión acuosa para revestimiento de acabado del sistema SATE y revestimiento de fachadas en general. Resistente a los álcalis del cemento. Impermeable al agua de lluvia y permeable al vapor de agua. Buena flexibilidad. Código EAN: 7612895761701
