# Revestimiento continuo, Coteterm Aquasol Smooth de Sika. A010

- Propiedad del archivo: CONSTRUNARIO
- Formato: FIEBDC-3/2012
- Programa: Construnario Versión 3.51
- Fecha de los precios: 30/07/2024
- Divisa: EUR

**SIK_700396** kg Revestimiento continuo, Coteterm Aquasol Smooth de Sika. A010
Precio: 9.65
Revestimiento continuo de última generación, reflectivo con alta resistencia a la suciedad y efecto descontaminante Revestimiento de última generación, impermeable al agua de lluvia y decorativo, formulado con la más avanzada tecnología de ligantes orgánicos y resinas de silicona, obteniendo propiedades de alta transpirabilidad, elevada permeabilidad al vapor con una alta resistencia a la suciedad superficial. Cargas seleccionadas minerales y pigmentos HSR que le ofrecen características altamente reflectantes y que aumentan la vida útil de la fachada. Aditivos inorgánicos de acción fotocatalítica de amplio espectro que mediante la acción de los rayos de luz se activan y provocan la descomposición de elementos contaminantes como NOx o SOx Impermeable al agua de lluvia Bajo mantenimiento Elevada resistencia a la suciedad Código EAN: 7612895777238
