# Revestimiento decorativo con aditivos de siloxano, Coteterm Acrylic SLX de Sika. A024

- Propiedad del archivo: CONSTRUNARIO
- Formato: FIEBDC-3/2012
- Programa: Construnario Versión 3.51
- Fecha de los precios: 30/07/2024
- Divisa: EUR

**SIK_694723** kg Revestimiento decorativo con aditivos de siloxano, Coteterm Acrylic SLX de Sika. A024
Precio: 4.26
Coteterm Acrylic SLX, también conocido como SikaWall®-6500 Acrylic 1.2 SLX, es un revestimiento acrílico mineral en dispersión acuosa para revestir fachadas y sistema Sikatherm® (SATE). USOS ? Como protección y revestimiento decorativo para fachadas ? Como mortero de acabado para sistemas de aislamiento térmico por el exterior (SATE) ? Rehabilitaciones de fachadas CARACTERISTICAS / VENTAJAS ? Bajo mantenimiento de la fachada ? Acabado impermeable ? Resistente a los álcalis del cemento ? Impermeable al agua de lluvia y permeable al vapor de agua ? Buena flexibilidad ? Buena adherencia a los materiales de construcción más comunes ? Fácil aplicación ? Proyectable con equipo de aplicación común Código EAN: 7612895759678
