# Acabado decorativo listo al uso, acabado fratasado, Coteterm Acrylic de Sika. A045

- Propiedad del archivo: CONSTRUNARIO
- Formato: FIEBDC-3/2012
- Programa: Construnario Versión 3.51
- Fecha de los precios: 30/07/2024
- Divisa: EUR

**SIK_694672** kg Acabado decorativo listo al uso, acabado fratasado, Coteterm Acrylic de Sika. A045
Precio: 4.04
Coteterm Acrylic, también conocido como SikaWall®-6260 Acrylic 1.2, es un recubrimiento acrílico mineral en dispersión acuosa para revestir fachadas y recubrir sistema Sikatherm® (SATE). ? Resistente a los álcalis del cemento. ? Impermeable al agua de lluvia y permeable al vapor de agua. ? Buena flexibilidad. ? Buena adherencia a los materiales de construcción más comunes. ? Fácil aplicación y buena adherencia al primer SikaWall®-45 Primer. ? Proyectable con los equipos de aplicación más comunes. Código EAN: 7612895759296
