# Resina de poliuretano autonivelante bicomponente, Sikafloor®-3310 de Sika. Latte macchiato

- Propiedad del archivo: CONSTRUNARIO
- Formato: FIEBDC-3/2012
- Programa: Construnario Versión 3.51
- Fecha de los precios: 30/07/2024
- Divisa: EUR

**SIK_628020** kg Resina de poliuretano autonivelante bicomponente, Sikafloor®-3310 de Sika. Latte macchiato
Precio: 21.64
Pavimento confortable a base de poliuretano bicomponente, elástico, autonivelante, con bajo contenido en VOC Sikafloor®-3310 es una resina de poliuretano aromática, bicomponente, autonivelante, elástica y libre de disolventes. Muy bajas emisiones de VOC Libre de disolventes Permanentemente elástico Código EAN: 7612895664330
