# Poliuretano de reacción en caliente de aplicación con mecánica, Sikalastic®-851 R de Sika, transparente

- Propiedad del archivo: CONSTRUNARIO
- Formato: FIEBDC-3/2012
- Programa: Construnario Versión 3.51
- Fecha de los precios: 30/07/2024
- Divisa: EUR

**SIK_733190** kg Poliuretano de reacción en caliente de aplicación con mecánica, Sikalastic®-851 R de Sika, transparente
Precio: 16.24
Membrana bicomponente de aplicación por proyección, para la impermeabilización de cubiertas Sikalastic®-851 R es una membrana de poliuretano híbrido modificado, bicomponente, elástica y con capacidad de puenteo de fisuras. Sikalastic®-851 R sólo se puede aplicar con un equipo de proyección en caliente. Libre de solventes Aplicación rápida – con equipos bicomponentes por proyección en cliente Curado rápido – revestimiento con la capa superior es posible después de aproximadamente 10 minutos Excelentes propiedades de puenteo de fisuras Altamente elástico y puenteo de fisuras Baja viscosidad Código EAN: 7612895842295
