# Componente para Sikafloor-20 PurCem (C) de Sika. C1037. Bolsa: 26,5 kg

- Propiedad del archivo: CONSTRUNARIO
- Formato: FIEBDC-3/2012
- Programa: Construnario Versión 3.51
- Fecha de los precios: 30/07/2024
- Divisa: EUR

**SIK_686791** u Componente para Sikafloor-20 PurCem (C) de Sika. C1037. Bolsa: 26,5 kg
Precio: 62.98
Componente: C Código EAN: 7612895731964
