# Componente para Sikafloor-21 PurCem (C) de Sika. C1037 Bolsa: 15kg

- Propiedad del archivo: CONSTRUNARIO
- Formato: FIEBDC-3/2012
- Programa: Construnario Versión 3.51
- Fecha de los precios: 30/07/2024
- Divisa: EUR

**SIK_473650** u Componente para Sikafloor-21 PurCem (C) de Sika. C1037 Bolsa: 15kg
Precio: 33.20
Componente: C Código EAN: 8428868020466
