# Componente para Sikafloor-29/31 PurCem(A) de Sika. C1037. 1 kg

- Propiedad del archivo: CONSTRUNARIO
- Formato: FIEBDC-3/2012
- Programa: Construnario Versión 3.51
- Fecha de los precios: 30/07/2024
- Divisa: EUR

**SIK_688688** u Componente para Sikafloor-29/31 PurCem(A) de Sika. C1037. 1 kg
Precio: 9.92
Componente: A Código EAN: 7612895734248
