# Componente para Sikafloor-29/31 PurCem(B) de Sika. C1050 . 1,5 kg

- Propiedad del archivo: CONSTRUNARIO
- Formato: FIEBDC-3/2012
- Programa: Construnario Versión 3.51
- Fecha de los precios: 30/07/2024
- Divisa: EUR

**SIK_697437** u Componente para Sikafloor-29/31 PurCem(B) de Sika. C1050 . 1,5 kg
Precio: 45.05
Componente: B Código EAN: 7612895769592
