# Componente para Sikafloor-31/310 Purcem (c) de Sika. 8x2,1 kg

- Propiedad del archivo: CONSTRUNARIO
- Formato: FIEBDC-3/2012
- Programa: Construnario Versión 3.51
- Fecha de los precios: 30/07/2024
- Divisa: EUR

**SIK_685838** u Componente para Sikafloor-31/310 Purcem (c) de Sika. 8x2,1 kg
Precio: 9.72
Componente: C Código EAN: 7612895730622
