# Aditivo líquido plastificante-aireante, Sikamor®-A de Sika. Exento de cloruros

- Propiedad del archivo: CONSTRUNARIO
- Formato: FIEBDC-3/2012
- Programa: Construnario Versión 3.51
- Fecha de los precios: 29/07/2024
- Divisa: EUR

**SIK_119493** kg Aditivo líquido plastificante-aireante, Sikamor®-A de Sika. Exento de cloruros
Precio: 5.11
Aditivo líquido plastificante-aireante, Sikamor®-A de Sika. Exento de cloruros Base química: plastificante-aireante. Conservación: 2 años, desde su fecha de fabricación Condiciones de almacenamiento: en sus envases de origen bien cerrados y no deteriorados. En lugar fresco al resguardo de heladas. Densidad: ~ 1,03 kg/l pH: ~ 10. Aditivo líquido concentrado, plastificante-aireante listo para su empleo en todo tipo de morteros. Está exento de cloruros. Actúa como plastificante-aireante mejorando la trabajabilidad sobre todo cuando se utilizan arenas ásperas o de mala calidad. Permite reducir agua de amasado. Aumenta la cohesión, disminuye la exudación y evita la segregación en el mortero fresco. Se utiliza en todo tipo de morteros de cemento para: Asiento de fábrica de ladrillo, bloques, etc. Enfoscados, revocos, albañilería en general. Morteros ‹‹estabilizados›› en combinación con otros aditivos. Código EAN: 8428868030717
