# Aireante para hormigón, Sika Control-207 Aer de Sika. 25 kg

- Propiedad del archivo: CONSTRUNARIO
- Formato: FIEBDC-3/2012
- Programa: Construnario Versión 3.51
- Fecha de los precios: 30/07/2024
- Divisa: EUR

**SIK_668123** u Aireante para hormigón, Sika Control-207 Aer de Sika. 25 kg
Precio: 1.78
Color: amarillo Código EAN: 7612895685731
