# Superplastificante de efectos prolongados, SikaPlast-200 R de Sika

- Propiedad del archivo: CONSTRUNARIO
- Formato: FIEBDC-3/2012
- Programa: Construnario Versión 3.51
- Fecha de los precios: 30/07/2024
- Divisa: EUR

**SIK_703900** kg Superplastificante de efectos prolongados, SikaPlast-200 R de Sika
Precio: 2.49
SikaPlast®-200 R es un superplastificante que permite obtener y mantener hormigones fluidos, incluso en tiempo caluroso, permitiendo además la ejecución de suelos radiantes. Está exento de cloruros. Cumple con la norma UNE-EN 934-2. Tablas 11.1 y 11.2: Retardante / Reductor de agua / Superplastificante
