# Aditivo líquido plastificante-aireante, SikaPlastiment-1 M de Sika. 25kg

- Propiedad del archivo: CONSTRUNARIO
- Formato: FIEBDC-3/2012
- Programa: Construnario Versión 3.51
- Fecha de los precios: 30/07/2024
- Divisa: EUR

**SIK_704927** kg Aditivo líquido plastificante-aireante, SikaPlastiment-1 M de Sika. 25kg
Precio: 2.60
Sika® Plastiment®-1 M es un aditivo líquido plastificante-aireante, listo para su empleo en todo tipo de morteros. Está exento de cloruros. Código EAN: 7612895785295
