# Aditivo compuesto con regulador de viscosidad, SikaControl®-1 FP de Sika

- Propiedad del archivo: CONSTRUNARIO
- Formato: FIEBDC-3/2012
- Programa: Construnario Versión 3.51
- Fecha de los precios: 30/07/2024
- Divisa: EUR

**SIK_707077** kg Aditivo compuesto con regulador de viscosidad, SikaControl®-1 FP de Sika
Precio: 2.01
Aditivo compuesto con regulador de viscosidad, que facilita la puesta en obra del hormigón mediante máquinas extrusoras. Buenas resistencias mecánicas. Facilidad de colocación. Impermeabilidad.
