# Mortero monocomponente, impermeable, de fraguado rápido, a base de cemento, Sika®-4a Mortero rápido de Sika. Gris. 10 kg

- Propiedad del archivo: CONSTRUNARIO
- Formato: FIEBDC-3/2012
- Programa: Construnario Versión 3.51
- Fecha de los precios: 29/07/2024
- Divisa: EUR

**SIK_182999** kg Mortero monocomponente, impermeable, de fraguado rápido, a base de cemento, Sika®-4a Mortero rápido de Sika. Gris. 10 kg
Precio: 2.68
Sika®-4a Mortero Rápido es un mortero monocomponente de fraguado rápido, a base de cemento y exento de cloruros Impermeable Fácil mezclado y puesta en obra Fraguado rápido
