# Resina epoxi, Sikadur-Combiflex® Adhesive de Sika. Gris. Lote 15 kg

- Propiedad del archivo: CONSTRUNARIO
- Formato: FIEBDC-3/2012
- Programa: Construnario Versión 3.51
- Fecha de los precios: 30/07/2024
- Divisa: EUR

**SIK_647896** kg Resina epoxi, Sikadur-Combiflex® Adhesive de Sika. Gris. Lote 15 kg
Precio: 15.78
Sikadur-Combiflex® Adhesive es un adhesivo tixotrópico a base de resinas epoxi que forma parte del Sistema Sikadur Combiflex® SG para el sellado de la cinta impermeable de poliolefina flexible (FPO) sobre diferentes soportes. De uso interno y externo. Rango de temperaturas entre +10 °C y +30 °C. Fácil de mezclar y aplicar Excelente adhesión sobre diferentes materiales Buen rendimiento en un amplio rango de temperaturas
