# Mortero impermeabilizante monocomponente, a base de cemento y resinas sintéticas, Sika Monotop®-107 Seal de Sika. Gris. 10 kg

- Propiedad del archivo: CONSTRUNARIO
- Formato: FIEBDC-3/2012
- Programa: Construnario Versión 3.51
- Fecha de los precios: 30/07/2024
- Divisa: EUR

**SIK_182884** kg Mortero impermeabilizante monocomponente, a base de cemento y resinas sintéticas, Sika Monotop®-107 Seal de Sika. Gris. 10 kg
Precio: 2.46
Sika MonoTop®-107 Seal es un mortero de impermeabilización monocomponente, a base de cemento y polímeros modificados. Fácil mezclado y aplicación Excelente adherencia sobre soporte sano Impermeable al agua. Permeable al vapor de agua
