# Barrera antihumedad (DPC) basada en silanos para tratamiento de humedades por capilaridad, SikaMur® InjectoCream-100 de Sika. 600cm3, blanco

- Propiedad del archivo: CONSTRUNARIO
- Formato: FIEBDC-3/2012
- Programa: Construnario Versión 3.51
- Fecha de los precios: 31/07/2024
- Divisa: EUR

**SIK_425016** u Barrera antihumedad (DPC) basada en silanos para tratamiento de humedades por capilaridad, SikaMur® InjectoCream-100 de Sika. 600cm3, blanco
Precio: 18.27
Barrera antihumedad (PDC) basada en silanos para tratamiento de humedades por capilaridad SikaMur® InjectoCream-100 es un nuevo concepto para el control de humedades por capilaridad. SikaMur® InjectoCream-100 es una sustancia repelente al agua, que se presenta en salchichones de 600 ml o cartuchos de 300 ml. Se inserta en una serie de taladros realizados sobre mortero o mamposteria mediante pistola - no es necesaria una bomba de inyección. Una vez inyectada en el mortero, SikaMur® InjectoCream-100 se dispersa en el muro húmedo para formar una barrera repelente al agua (DPC- Damp Proof Course), permitiendo que se seque el muro y bloqueando la humedad ascendente en el futuro. SikaMur® InjectoCream-100 cumple con los requisitos de la Norma WTA Guideline 4-4-04/D "Inyección de mampostería para evitar el contenido de humedad capilar".
