# Mortero fraguado ultra-rápido p/corte vías de agua en hormigón y albañilería, Sika® Seal-75 Plug de Sika. Gris. 4 kg

- Propiedad del archivo: CONSTRUNARIO
- Formato: FIEBDC-3/2012
- Programa: Construnario Versión 3.51
- Fecha de los precios: 30/07/2024
- Divisa: EUR

**SIK_499292** kg Mortero fraguado ultra-rápido p/corte vías de agua en hormigón y albañilería, Sika® Seal-75 Plug de Sika. Gris. 4 kg
Precio: 4.13
SikaSeal®-75 Plug es un producto fácil de aplicar que mezclado con agua forma un mortero de fraguado ultrarrápido, listo para su empleo, que está formado por una mezcla de cementos hidráulicos, sílices seleccionadas y aditivos. Impermeable Fácil mezclado y puesta en obra Fraguado ultra-rápido
