# Mortero cementoso para impermeabilización, SikaTop-107 Seal ES (A). 5 kg

- Propiedad del archivo: CONSTRUNARIO
- Formato: FIEBDC-3/2012
- Programa: Construnario Versión 3.51
- Fecha de los precios: 30/07/2024
- Divisa: EUR

**SIK_704326** kg Mortero cementoso para impermeabilización, SikaTop-107 Seal ES (A). 5 kg
Precio: 38.58
SikaTop®-107 Seal ES es un mortero bicomponente para impermeabilización, a base de una mezcla de cemento que incorpora aditivos especiales y polímeros modificados. Protección contra la penetración de agua Protección contra la carbonatación Permite la transmisión del vapor de agua Código EAN: 7612895783895
