# Adhesivo elástico e impermeable para pegado de baldosas, SikaBond® T-8. Beige

- Propiedad del archivo: CONSTRUNARIO
- Formato: FIEBDC-3/2012
- Programa: Construnario Versión 3.51
- Fecha de los precios: 30/07/2024
- Divisa: EUR

**SIK_8024** Adhesivo elástico e impermeable para pegado de baldosas, SikaBond® T-8. Beige
Precio: 13.50
Es un adhesivo elástico y monocomponente para baldosas. Monocomponente, listo para usar. Curado rápido. Adhiere sobre baldosas antiguas. Reduce la tensión en el soporte: el adhesivo elástico reduce la tensión transversal entre la baldosa y el soporte. Compensación de tolerancias en las superficies de apoyo. Buena adherencia en la mayoría de los materiales más comunes de construcción. Código EAN: 7612894030617
