# Espuma de poliuretano autoextensible, Sika Boom®-180 de Sika

- Propiedad del archivo: CONSTRUNARIO
- Formato: FIEBDC-3/2012
- Programa: Construnario Versión 3.51
- Fecha de los precios: 30/07/2024
- Divisa: EUR

**SIK_753947** u Espuma de poliuretano autoextensible, Sika Boom®-180 de Sika
Precio: 5.67
Sika Boom®-180 es un poliuretano monocomponente, autoexpansible, de fácil aplicación para usos generales. Fácil aplicación debido a la boquilla. Amortiguación eficaz del sonido. Buen aislamiento térmico.
