# Espuma de poliuretano auto expansiva, Sika Boom®-558 Flex de Sika

- Propiedad del archivo: CONSTRUNARIO
- Formato: FIEBDC-3/2012
- Programa: Construnario Versión 3.51
- Fecha de los precios: 30/07/2024
- Divisa: EUR

**SIK_650949** u Espuma de poliuretano auto expansiva, Sika Boom®-558 Flex de Sika
Precio: 8.93
Sika Boom®-558 Flex es una espuma de poliuretano, flexible, monocomponente, auto expansiva y de aplicación con pistola. Es ideal para rellenar juntas de conexión alrededor de marcos de puertas y ventanas, ya que tiene una baja expansión posterior y una baja presión de curado. Debido a su flexibilidad, puede soportar grandes movimientos en las juntas.
