# Espuma adhesiva de poliuretano, Sika Boom®-562 Foam Fix Plus de Sika

- Propiedad del archivo: CONSTRUNARIO
- Formato: FIEBDC-3/2012
- Programa: Construnario Versión 3.51
- Fecha de los precios: 30/07/2024
- Divisa: EUR

**SIK_643477** u Espuma adhesiva de poliuretano, Sika Boom®-562 Foam Fix Plus de Sika
Precio: 11.45
Sika Boom®-562 Foam Fix Plus es una espuma adhesiva de poliuretano, monocomponente, auto expansiva, de aplicación con pistola con buena adherencia sobre muchos tipos de soportes. Es ideal para el pegado eficiente y permanente de paneles de aislamiento y cartón yeso. Sika Boom®-562 Foam Fix Plus es adecuado para aplicaciones bajo tierra ya que es a prueba de putrefacción y resistente a la humedad una vez curada. Buena adherencia en una amplia gama de soportes comunes en la construcción Resistente a la humedad después de curar Listo para usar Curado rápido
