# Sellador de poliuretano para juntas de pavimentos, Sikaflex® PRO-3 Purform de Sika. Blanco

- Propiedad del archivo: CONSTRUNARIO
- Formato: FIEBDC-3/2012
- Programa: Construnario Versión 3.51
- Fecha de los precios: 30/07/2024
- Divisa: EUR

**SIK_693950** u Sellador de poliuretano para juntas de pavimentos, Sikaflex® PRO-3 Purform de Sika. Blanco
Precio: 12.95
Sikaflex® PRO-3 Purform® es un sellador de poliuretano, elástico, monocomponente y de curado por humedad. Adecuado para muchos tipos de juntas en pavimentos y en estructuras de ingeniería civil. El producto mantiene la elasticidad en un amplio rango de temperaturas y su alta resistencia mecánica y química le proporcionan una buena durabilidad.
