# Pintura de protección c/cap. de puenteo de fisuras, Sikagard®-550 Elastocolor ES de Sika. A029

- Propiedad del archivo: CONSTRUNARIO
- Formato: FIEBDC-3/2012
- Programa: Construnario Versión 3.51
- Fecha de los precios: 30/07/2024
- Divisa: EUR

**SIK_695165** kg Pintura de protección c/cap. de puenteo de fisuras, Sikagard®-550 Elastocolor ES de Sika. A029
Precio: 8.89
Sikagard®-550 ElastoColor ES es una pintura elasto-plástica de protección, resistente a los rayos UV, dispersión acrílica, monocomponente con excelentes propiedades de puenteo de fisuras incluso a temperaturas inferiores a 0°C, siempre y cuando, previamente, se haya aplicado Sikagard®-545 WE Elastofill. Puentea las fisuras incluso a temperaturas inferiores a 0°C. Alta resistencia a la difusión de CO2. Permeable al vapor de agua, permite la transpiración del soporte. Código EAN: 7612895762609
