# Membrana líquida impermeabilizante, Sikalastic-612 de Sika. Blanco white it/es/pt/el Ka 5L

- Propiedad del archivo: CONSTRUNARIO
- Formato: FIEBDC-3/2012
- Programa: Construnario Versión 3.51
- Fecha de los precios: 30/07/2024
- Divisa: EUR

**SIK_515706** kg Membrana líquida impermeabilizante, Sikalastic-612 de Sika. Blanco white it/es/pt/el Ka 5L
Precio: 13.22
El Sikalastic®-612 es una membrana de poliuretano monocomponente, de aplicación en frío, con tecnología activada por la humedad. Cura formando una membrana impermeabilizante continua y duradera para cubiertas expuestas así como para terrazas y cubiertas por debajo de las baldosas adheridas con mortero cola. Código EAN: 7612895308500
