# Imprimación de resina epoxi, EpoCem Modul (B) de Sika

- Propiedad del archivo: CONSTRUNARIO
- Formato: FIEBDC-3/2012
- Programa: Construnario Versión 3.51
- Fecha de los precios: 30/07/2024
- Divisa: EUR

**SIK_92377** u Imprimación de resina epoxi, EpoCem Modul (B) de Sika
Precio: 30.93
Sikafloor® EpoCem® Modul es una imprimación de resina epoxi en base agua bicomponente. Código EAN: 8428868018272
