# Método para la renovación de pavimentos, Resiplot de Sika. Roll+Bolts for 50m2

- Propiedad del archivo: CONSTRUNARIO
- Formato: FIEBDC-3/2012
- Programa: Construnario Versión 3.51
- Fecha de los precios: 30/07/2024
- Divisa: EUR

**SIK_8871** u Método para la renovación de pavimentos, Resiplot de Sika. Roll+Bolts for 50m2
Precio: 1727.85
El sistema Sikafloor® Resiplot es un método patentado para la renovación de pavimentos sin la necesidad de eliminar el soporte existente, ofreciendo así un gran ahorro en tiempo y dinero. También es adecuado para revestir pavimentos que estén algo contaminados, por ejemplo con aceites. Código EAN: 7612894038958
