# Aglomerado asfáltico en frío, SikaBitumix de Sika

- Propiedad del archivo: CONSTRUNARIO
- Formato: FIEBDC-3/2012
- Programa: Construnario Versión 3.51
- Fecha de los precios: 30/07/2024
- Divisa: EUR

**SIK_122375** u Aglomerado asfáltico en frío, SikaBitumix de Sika
Precio: 2.08
Aglomerado asfáltico de aplicación en frío, formado por una mezcla de áridos minerales y ligante bituminoso modificado, de consistencia plástica. Código EAN: 8428868068307
