# Panel de juntas de pavimentos de fibra de carbono prefabricado, SikaFloorJoint S de Sika

- Propiedad del archivo: CONSTRUNARIO
- Formato: FIEBDC-3/2012
- Programa: Construnario Versión 3.51
- Fecha de los precios: 30/07/2024
- Divisa: EUR

**SIK_471130** u Panel de juntas de pavimentos de fibra de carbono prefabricado, SikaFloorJoint S de Sika
Precio: 664.18
Sika® FloorJoint S es una junta de pavimento prefabricada de polímero reforzado con fibra de carbono (CFRP) con una alta resistencia mecánica para condiciones de carga normales hasta de desgaste medio. Su perfil de dientes de superficie sinusoidal permite una mejor distribución de la carga y resulta en vibraciones mínimas bajo el tráfico directo de coches y carretillas. Anchura de la ranura: 0-30mm. Sika® FloorJoint S es la parte principal del sistema Sika® Floor Joint PB-30 S. Código EAN: 7612895117799
