# Imprimación epoxi en base acuosa de dos componentes, Sikafloor® EpoCem® Module de Sika. Blanco. 4kg

- Propiedad del archivo: CONSTRUNARIO
- Formato: FIEBDC-3/2012
- Programa: Construnario Versión 3.51
- Fecha de los precios: 30/07/2024
- Divisa: EUR

**SIK_92311** kg Imprimación epoxi en base acuosa de dos componentes, Sikafloor® EpoCem® Module de Sika. Blanco. 4kg
Precio: 14.22
Sikafloor® EpoCem® Module Imprimación epoxi en base acuosa de dos componentes Descripción del producto: Imprimación epoxi en dispersión acuosa de dos componentes libre de disolventes. Usos: . Capa de adherencia para el Sikafloor®-81 EpoCem®. Sikafloor® EpoCem® Module se aplicará sólo cuando los soportes sean consistentes y poco porosos. En caso contrario, se recomienda aplicar el Sikafloor® 155WN.
