# Líquido de color para Sikafloor PurCem de Sika. Rojo carmín

- Propiedad del archivo: CONSTRUNARIO
- Formato: FIEBDC-3/2012
- Programa: Construnario Versión 3.51
- Fecha de los precios: 30/07/2024
- Divisa: EUR

**SIK_698992** u Líquido de color para Sikafloor PurCem de Sika. Rojo carmín
Precio: 20.64
Líquido de color para Sikafloor PurCem Código EAN: 7612895772943
