# Líquido de color para Sikafloor PurCem de Sika. Azul marino

- Propiedad del archivo: CONSTRUNARIO
- Formato: FIEBDC-3/2012
- Programa: Construnario Versión 3.51
- Fecha de los precios: 30/07/2024
- Divisa: EUR

**SIK_698990** u Líquido de color para Sikafloor PurCem de Sika. Azul marino
Precio: 12.84
Líquido de color para Sikafloor PurCem Código EAN: 7612895765105
