# Imprimación de curado rápido, Sikafloor®-10 PurCem® FS de Sika

- Propiedad del archivo: CONSTRUNARIO
- Formato: FIEBDC-3/2012
- Programa: Construnario Versión 3.51
- Fecha de los precios: 30/07/2024
- Divisa: EUR

**SIK_722843** Imprimación de curado rápido, Sikafloor®-10 PurCem® FS de Sika
Precio: 6.57
Sikafloor®-10 PurCem® FS es una imprimación y capa de raspado híbrida de poliuretano de base acuosa, de curado rápido. Curado rápido Buena adhesión al soporte Tolerante a soportes con alto contenido de humedad Código EAN: 7612895829517
